# 895 Verkehrsleitzentrale LWB
Angebotsaufforderung (GAEB DA XML 3.1, DA83)
Währung: EUR
Erstellt mit: CaliforniaX by G&W Software AG, CaliforniaX V24.1.06, 05.05.2026

## Zusätzlicher Text
Leistungsverzeichnis KG 470 Gaslöschanlage EDV-Zentrale

  BAUVORHABEN:  Neubau Verkehrsleitzentrale Stuttgart
  Die Autobahn GmbH des Bundes Niederlassung Südwest
  Augsburger Straße 748
  70329 Stuttgart

  Abgabetermin:

  Ausführungszeitraum:  02.04.2027 - 15.04.2027

## KG 470 (neubau)
Datum: 05.05.2026

*Hinweis*
Hinweise für die Ausschreibung

Im Besonderen ist für dieses Gewerk zu beachten (nach BNB 1.1.6, Anlage 1):
Werkseitige Oberflächenbeschichtung (Pos. 3a+b, 10b, 13-16, 23 nach BNB_1.1.6, Anlage 1, ist dem LV beigelegt)- Einhaltung der 31. BIMSchV bzw. TA-Luft.
Mögliche Nachweisdokumente:
PDB, TM mit Giscode und Angaben zu Kategorie und Lösemittelgehalt nach Decopaint-RL, SDB, Umweltzeichen (z. B. Blauer Engel), ggf. Herstellerklärung, EPD oder abZ der Gruppe Z-157.10 (Oberflächen-behandlungsmittel für Parkette/Holzfußböden)

Korrisionsschutzbeschichtungen (Pos. 13, 14, 15, 16 nach BNB_1.1.6, Anlage 1, ist dem LV beigelegt)
- Nur wasserbasierte Produkte (Wb) mit VOC-Gehalt max. 140 Gramm pro Liter für nicht tragende Metallbauteile;
- nur wasserbasierte Produkte (Wb) mit VOC-Gehalt max. 100 Gramm pro Liter für tragende und nicht tragende Metallbauteile innen mit max. Korrosivitätskategorie C2;
- Beschichtungssystem mit VOC-Gehalt unter 30 Gramm pro Quadratmeter (Gesamtsystem) für tragende Metallbauteile mit max. Korrosivitätskategorie C3;
- Beschichtungssystem mit VOC-Gehalt unter 60 Gramm pro Quadratmeter (Gesamtsystem) für tragende Metallbauteile mit max. Korrosivitätskategorie C4.
Mögliche Nachweisdokumente:
PDB TM mit Angaben zu Kategorie und Lösemittelgehalt nach Decopaint-RL, SDB, ggf. Herstellerklärung, EPD

Kunstschaum-Dämmstoffe für Gebäude und Haustechnik (Pos. 32b nach BNB_1.1.6, Anlage 1, ist dem LV beigelegt)
- Ausschluss halogenierter Treibmittel für Kunstschaum-Dämmstoffe aus EPS / XPS / PUR / PIR, Melamin- und Phenolharzschäume;
- Ausschluss von Hexabromcyclododecan (HBCDD), maximal zulässiger Grenzwert 0,1 Gewichtsprozent, für Kunstschaum-Dämmstoffe aus EPS und XPS;
- Ausschluss von Tris(2-chlorethyl)phosphat (TCEP), maximal zulässiger Grenzwert 0,1 Gewichtsprozent, für Kunstschaum-Dämmstoffe aus PUR, PIR; Ausschluss von Chlorparaffinen (SCCP, MCCP, LCCP) und  Polybromierter Diphenylether (PBDE), maximal zulässiger Grenzwert jeweils 0,1 Gewichtsprozent, sowie Ausschluss von Altreifengranulat für Dämmstoffe auf Kautschuk-, PP/PE/EPDM-Basis in Innenräumen.
Mögliche Nachweisdokumente:
PDB, TM, EPD, für HBCDD und TCEP: ggf. Herstellererklärung gemäß REACH, Umweltzeichen (z.B. Blauer Engel), Leistungserklärungen zur CE-Kennzeichnung

Brandschutzspachtelmasse,- coatings,- silikone (Pos. 44 nach BNB_1.1.6, Anlage 1, ist dem LV beigelegt)- Ausschluss von Chlorparaffinen C10-C>17 / CP (maximal zulässiger Grenzwert 0,1 Massenprozent);
- Ausschluss von Polybromierten Biphenylen / PBB (maximal zulässiger Grenzwert 0,1 Massenprozent);
- Ausschluss Polybromierter Diphenylether / PBDE (maximal zulässiger Grenzwert 0,1 Massenprozent);
- Ausschluss von Tris(2-chlorethyl)phosphat / TCEP (maximal zulässiger Grenzwert 0,1 Massenprozent).

Mögliche Nachweisdokumente:
PDB, TM, SDB, Herstellererklärung, ggf. zusätzliche Analyseergebnisse

Spritz- und Montageschäume (Pos. 33 nach BNB_1.1.6, Anlage 1, ist dem LV beigelegt)
- Keine Verwendung von Spritz- und Montageschäumen (außer bei Fugen mit wärmetechnischer Anforderung gemäß abZ).

Mögliche Nachweisdokumente:
PDB, TM, SDB, EPD, ggf. Herstellererklärung (Treibmittel, Formaldehyd)

PVC-Produkte (Pos. 29 nach BNB_1.1.6, Anlage 1, ist dem LV beigelegt)- Ausschluss von reproduktionstoxischen Phthalaten;
- Ausschluss von Cadmium- und Blei-Stabilisatoren.

Mögliche Nachweisdokumente:
PDB, TM, EPD, ggf. Herstellererklärung

Links zu Hinweise zur Gleichwertigkeit und weitere Informationen

Werkseitige Oberflächenbeschichtung https://www.wecobis.de/p-a/p-a-beschichtungen-nicht-min-untergrund/p-a-werkseitige-oberflaechenbeschichtungen.html Korrisionsschutzbeschichtungen
https://www.wecobis.de/p-a/p-a-metalle-beschichtungen/p-a-korrosionsschutz.html
Kunstschaum-Dämmstoffe für Gebäude und Haustechnik https://www.wecobis.de/p-a/p-a-daemmstoffe/p-a-kunstschaum-daemmstoffe.html
Brandschutzspachtelmasse,- coatings,- silikone  https://www.wecobis.de/p-a/p-a-beschichtungen-nicht-min-untergrund/p-a-brandschutzprodukte.html
Spritz- und Montageschäume
https://www.wecobis.de/p-a/p-a-daemmstoffe/p-a-montageschaum.html
PVC-Produkte
https://www.wecobis.de/p-a/p-a-pvc-og/p-a-bauprodukte-aus-pvc.html

### 01 KG 470 Nutzungsspezifische und verfahrenstechnische Anlagen (Gaslöschanlage)

#### 01.01 Löschmittelzentrale

**01.01.0001**
STLB-Bau 2025-10 049
Flaschenbatterie für Inertgasanlage bestehend aus: 15 nahtlosen Flaschen aus Stahl DIN EN ISO 11117 für Inertgas, Schnellöffnungsventil, mit Berstscheibe und Ventilschutzkappe, Prüfdruck systemabhängig, mit Prüfzeugnis, für Raumtemperatur bis 35 Grad C, mit Sockel, mit Anschluss, Rückschlagventil, Sammelrohr und Druckreduzierung, Füllung mit Stickstoff, Flaschenhalterung mit Wiegeeinrichtung und optischer Schwundanzeige, einschl. Haltevorrichtung, 2-reihige Anordnung, Elektrische Auslösevorrichtung zum Öffnen der Inertgasflaschen, Schutzart IP 54 DIN EN 60529 (VDE 0470-1), 24 V DC, ein Öffner, ein Schließer, Verzögerungseinrichtung für Inertgasanlage, mit elektrischem Antrieb, Kontrolleinrichtung zur Überwachung der Löschmittelmenge für Inertgasflasche, als Flaschenbatteriekontrolle, mit Druckmessgerät.
Menge: 1,000 St

**01.01.0002**
Nahtlose Flasche aus Stahl DIN EN ISO 11117 für Inertgas, Schnellöffnungsventil, mit Berstscheibe und Ventilschutzkappe, Prüfdruck systemabhängig, mit Prüfzeugnis, für Raumtemperatur bis 35 Grad C, Rauminhalt 140 l, Füllung mit Stickstoff.
Menge: 15,000 St

**01.01.0003**
Anschlußset Kontaktmanometer
zum elektrischen Anschluß der Löschmittelüberwachung
an die Brandmeldezentrale/Steuereinrichtung
bestehend aus:
- 3 poliger Ministecker
- 3 polige Minibuchse
- Dichtstopfen
- Anschlußwiderstand
- Abzweigkasten
- Steuerleitung
Menge: 1,000 St

**01.01.0004**
Anschlußkomponenten
zur pneumatischen Auslösung von Löschmittelbehältern mit Schnellöffnungsventilen

bestehend aus:
- Kontaktmanometer
- Druckregelventil
- Ausströmschlauch
- Einschub-Steckerverbinder für Steuerleitung
- PA-Steuerleitung
Menge: 15,000 St

**01.01.0005**
Frachtkosten für den Transport von 15 Löschmittelbehältern je 140l vom Füllwerk zur Verwendungsstelle stehend in Gitterboxen
Menge: 1,000 St

**01.01.0006**
STLB-Bau 2025-10 049
Nahtlose Flasche aus Stahl DIN EN ISO 11117 für Inertgasanlage als Steuerflasche, mit Inhaltsanzeige, mit Behälterventilbaugruppe DIN EN 12094-4, an Wand befestigen, für Raumtemperaturen bis 35 Grad C, Füllung 4 kg.
Menge: 1,000 St

**01.01.0007**
Pneumatisches Alarmmittel
zur gesicherten akustischen Alarmierung im Löschbereich entsprechend den Vorschriften der Berufsgenossenschaft.
Technische Eigenschaften:
Betriebsdruck: 8 bis 70 bar
Überdrucksicher: bis 140 bar
Medium: N2
Betriebstemperatur: -20 bis 300°C
Schalldruckpegel: 110 db (A) bei 8 bar
Menge: 1,000 St

**01.01.0008**
Steuerleitung DN 4
mit Rohrbefestigung zur Verbindung des Steuerkreises mit den pneumatischen
Alarmhörnern in dem Löschbereich mit allen Form- und Verbindungsstücken sowie Halterungs- und Befestigungsmaterial

Technische Eigenschaften:
Dimension: DN 4
Abmessungen: 6 x 1,0mm
Betriebsdruck: 140 bar
Prüfdruck: 210 bar
Stahlrohrgüte: DIN EN 10305
Werkszeugnis: 3.1 nach DIN EN 10204
Ausführung: Präzisionsstahlrohr, geschweißt
Oberflächengüte: galvanisch verzinkt
Menge: 12,000 m

**01.01.0009**
Zeitverzögerungseinrichtung
zur Verzögerung des Steuerdrucks gemäß Personenschutzanforderungen der Berufsgenossenschaft. Montiert auf Trägerblech
Technische Eigenschaften:
Bauart: Kolbenschieberventil
Betriebsdruck: 10 bar
Verzögerungszeit: 10 bis 60 Sek. stufenlos einstellbar
VdS zugelassen CE-Konformität nach Bauproduktenverordnung
Menge: 1,000 St

**01.01.0010**
Druckschalter mit Gerätedose
zur Signalisierung des Löschmittelflusses im Düsenrohrnetz
während der Flutung
Technische Eigenschaften:
Schaltspannung: max 24 V DC
Schaltstrom: max: 50 mA
Umschaltdruck:
fallend 2bar
steigend 3bar
Temperaturbereich: -20 bis 60°C
Kontakte: 1 Wechsler
Menge: 1,000 St

**01.01.0011**
Verkabelung
und Anschluß aller Überwachungselemente bis zur Löschsteuerzentrale
Menge: 1,000 St

**01.01.0012**
Testmanometer
zur Prüfung der pneumatischen Ansteuerung von
Löschmittelbehälter adaptiert auf Steckanschluß für PA-Schlauch
Gehäuse: Stahl schwarz lackiert
Abmessung: 63 mm
Genauigkeitsklasse: 1,6
Skala: 0-40 bar
Anschluß: 1/4"
Menge: 1,000 St

**01.01.0013**
Spanneinrichtung Auslöseeinrichtung
Menge: 1,000 St

**01.01.0014**
Warnschild
für geschützte Bereiche zur Anbringung an der Außenseite von Zugangstüren zum Löschbereich.
Technische Eigenschaften:
Abmessung: 390 x 220 mm (H x B)
Ausführung: PVC-selbstklebend
Grund: RAL 1004-gelb
Schrift: RAL 9011-schwarz
Sprache: deutsch
Text: "Gas-Löschanlage Bei Feueralarm oder Ausströmen von Löschgas Raum sofort verlassen! Lebensgefahr!"
Menge: 1,000 St

**01.01.0015**
Ausstattung der Löschmittelzentrale
zur regelkonformen Beschriftung der Löschanlage und der ordnungsgemäßen Aufbewahrung von Klein- und Ersatzteilen

bestehend aus:
- Errichterschild
- Hinweisschild auf Löschmittelzentrale
- Aufbewahrungspult - Sichttafelsystem
- Betriebsmittelkennzeichnung
- Raumthermometer
- Berichtsbuch Löschanlage
- Berichtsbuch Brandmeldeanlage
Menge: 1,000 St

**01.01.0016**
Prüfanschluss pneum. Ansteuerung
Menge: 1,000 St

**01.01.0017**
Prüfeinrichtung N2
zur pneumatische Ansteuerung der Löschanlage zwecks
Einstellung der pneumatischen Verzögerungseinrichtung
bestehend aus:
- N2-Flasche 10,0l / 2,2 kg
- Manometer - Entlastungseinrichtung
- Verbindungsschlauch
- Kupplungsverbindung für Prüfanschluss
Menge: 1,000 St

#### 01.02 Verteilnetz

*Hinweis*
Raumschutzdüse VN 1/2" mit Lochblende zur
homogenen Verteilung des Löschmittel im Löschbereich
gem. Durchflussrate aus hydraulischer Berechnung
Mehrlochdüse

**01.02.0001**
STLB-Bau 2025-10 049
Raumschutzdüse für Inertgasanlage, zum Schutz von EDV-Großanlagen, mit anteiligem Strangrohr mit Richtungsänderung, Düsenkörper aus Messing/Rotguss, Anschlussgewinde R 1/2, einschl. Befestigung an der Rohrleitung Strangrohr aus Stahlrohr DIN EN 10216-1, Maße DIN EN 10220, nahtlos, mit Werkszeugnis 2.2 DIN EN 10204, außen mit Korrosionsschutz.
Menge: 9,000 St

*Hinweis*
Raumschutzdüse DD 1/2" SPA 100 zur
homogenen Verteilung des Löschmittel im Löschbereich
mit Schalldämpfer zur Reduzierung des Schaldruckpegels,
gem. Durchflussrate aus hydraulischer Berechnung
Einlochdüse

**01.02.0002**
STLB-Bau 2025-10 049
Raumschutzdüse für Inertgasanlage, zum Schutz von EDV-Großanlagen, mit anteiligem geradlinigen Strangrohr, Düsenkörper aus Messing/Rotguss, Anschlussgewinde R 1/2, einschl. Befestigung am Objekt, Strangrohr aus Stahlrohr DIN EN 10216-1, Maße DIN EN 10220, nahtlos, mit Werkszeugnis 2.2 DIN EN 10204, außen mit Korrosionsschutz.
Menge: 9,000 St

**01.02.0003**
STLB-Bau 2025-10 049
Rohrleitung für Inertgasanlage, aus Stahlrohr DIN EN 10216-1, Maße DIN EN 10220, nahtlos, mit Werkszeugnis 2.2 DIN EN 10204, verzinkt DIN EN 10240, als Hauptleitung, als Verteilungsleitung, Außendurchmesser 44,5 mm, Form- und Verbindungsstücke werden gesondert vergütet, Verlegung in Gebäuden und Zentralen, einschl. Schweiß- oder Löt- sowie Dichtungsmittel, Arbeitshöhe des Montageortes bis 3,5 m über der Standfläche des hierfür erforderlichen Gerüstes, Ausführung gemäß Zeichnung und Einzelbeschreibung.
Menge: 12,000 m

**01.02.0004**
STLB-Bau 2025-10 049
Rohrleitung für Inertgasanlage, aus Stahlrohr DIN EN 10216-1, Maße DIN EN 10220, nahtlos, mit Werkszeugnis 2.2 DIN EN 10204, verzinkt DIN EN 10240, als Hauptleitung, als Verteilungsleitung, Außendurchmesser 33,7 mm, Verbindung durch Schrauben, Form- und Verbindungsstücke werden gesondert vergütet, Verlegung in Gebäuden und Zentralen, einschl. Schweiß- oder Löt- sowie Dichtungsmittel, Arbeitshöhe des Montageortes bis 3,5 m über der Standfläche des hierfür erforderlichen Gerüstes, Ausführung gemäß Zeichnung und Einzelbeschreibung.
Menge: 6,000 m

**01.02.0005**
STLB-Bau 2025-10 049
Rohrleitung für Inertgasanlage, aus Stahlrohr DIN EN 10216-1, Maße DIN EN 10220, nahtlos, mit Werkszeugnis 2.2 DIN EN 10204, verzinkt DIN EN 10240, als Düsenleitung, als Verteilungs- und Steigleitung, Außendurchmesser 25 mm, Verbindung durch Schrauben, Form- und Verbindungsstücke werden gesondert vergütet, Verlegung in Gebäuden und Zentralen, einschl. Schweiß- oder Löt- sowie Dichtungsmittel, Ausführung gemäß Zeichnung und Einzelbeschreibung.
Menge: 24,000 m

**01.02.0006**
STLB-Bau 2025-10 049
Rohrleitung für Inertgasanlage, aus Stahlrohr DIN EN 10216-1, Maße DIN EN 10220, nahtlos, mit Werkszeugnis 2.2 DIN EN 10204, verzinkt DIN EN 10240, als Düsenleitung, als Verteilungs- und Steigleitung, Außendurchmesser 20 mm, Verbindung durch Schrauben, Form- und Verbindungsstücke werden gesondert vergütet, Verlegung in Gebäuden und Zentralen, einschl. Schweiß- oder Löt- sowie Dichtungsmittel, Ausführung gemäß Zeichnung und Einzelbeschreibung.
Menge: 24,000 m

**01.02.0007**
STLB-Bau 2025-10 049
Rohrleitung für Inertgasanlage, aus Stahlrohr DIN EN 10216-1, Maße DIN EN 10220, nahtlos, mit Werkszeugnis 2.2 DIN EN 10204, verzinkt DIN EN 10240, als Düsenleitung, als Verteilungs- und Steigleitung, Außendurchmesser 17,2 mm, Verbindung durch Schrauben, Form- und Verbindungsstücke werden gesondert vergütet, Verlegung in Gebäuden und Zentralen, einschl. Schweiß- oder Löt- sowie Dichtungsmittel, Ausführung gemäß Zeichnung und Einzelbeschreibung.
Menge: 30,000 m

**01.02.0008**
Formstücke für Rohrleitung DN 40
verzinkt, in geschraubter Ausführung
als T-Stück oder Bogen 90°
gleichbleibend oder reduziert
Menge: 10,000 St

**01.02.0009**
Formstücke für Rohrleitung DN 32
verzinkt, in geschraubter Ausführung
als T-Stück oder Bogen 90°
gleichbleibend oder reduziert
Menge: 8,000 St

**01.02.0010**
Formstücke für Rohrleitung DN 25
verzinkt, in geschraubter Ausführung
als T-Stück oder Bogen 90°
gleichbleibend oder reduziert
Menge: 24,000 St

**01.02.0011**
Formstücke für Rohrleitung DN 20
verzinkt, in geschraubter Ausführung
als T-Stück oder Bogen 90°
gleichbleibend oder reduziert
Menge: 12,000 St

**01.02.0012**
Formstücke für Rohrleitung DN 15
verzinkt, in geschraubter Ausführung
als T-Stück oder Bogen 90°
gleichbleibend oder reduziert
Menge: 8,000 St

**01.02.0013**
Halterung Rohrleitung DN 15- DN 25 im Doppelboden
bestehend aus Profilstahl und zugelassenen Halteschellen
Menge: 20,000 kg

**01.02.0014**
Halterung Rohrleitung DN 15- DN 25 an der Rohdecke
bestehend aus Profilstahl und zugelassenen Halteschellen
Menge: 20,000 kg

#### 01.03 Brandmelde- & Löschsteuerzentrale

**01.03.0001**
Brandmelde- & Löschsteuerzentrale

Brandmelder- und Löschsteuerzentrale 4 HE

Integrierte Brandmelder- und Löschsteuerzentrale nach
EN54-Teil 2, Teil 4 und EN12094-1 zur Erhöhung der Betriebssicherheit durch ein vollfarbiges, menügeführtes und intuitiv bedienbares 7" Touch-Display, einer strukturierten und übersichtlichen Anordnung individueller LED Anzeigenpaare, sowie durch ihren modularen, Hardwareaufbau und einem durchgängigen Konzept mit permanent vorhandenen redundanten Prozessoren und der Hot-Swap Modul Technologie.
Sämtliche Alarm-, Störungs- oder Statusmeldungen stehen global über entsprechende Schnittstellen zur weiteren Evaluierung und Prozessverarbeitung der Brandfallsteuerung zur Verfügung mind. 2 getrennte potentialfreie Kontakte Auslösung.

Funktionsmodule für konventionelle Grenzwerttechnik, überwachte Steuerausgänge sowie adressierbare Ringbustechnologie mit Stichabgängen erlauben das Alarmieren, Melden und Überwachen sämtlicher Standard Brandmelder, Industriebrandmelder und Brandmelder für ATEX Kategorien 1, 2 oder 3. Funktionsmodule mit elektronisch abgesicherten, überwachten Steuerausgängen oder digitalen Ausgängen kontrollieren die erforderlichen Alarmmittel und Steuerventile.
Die Kommunikation zu Anzeigetableaus, für Abschaltungen, und Weitermeldungen zu Feuerwehrperipherie und Leitstellen wird durch Funktionsmodule mit seriellen oder anderen aktuellen digitalen Schnittstellen über unterschiedliche Protokolle sichergestellt. Die Kommunikation der Brandmeldezentralen untereinander erfolgt mit den modernsten Protokollen über Cat 7 Kabel oder Glasfaserleitungen (LWL) und ist über Bridging abwärtskompatibel zu existierenden Netzen alter Systeme.

Technische Eigenschaften:
Material: Stahlblech Wandschrank
Farbe: RAL 7024, graphitgrau
Netzspannung: 93,5 V bis 264,5 V AC
Netzfrequenz: 47 - 63 Hz
Nennspannung: 21 -29 V DC
Notstrom Kapazität: max. 18 Ah (2x 12 V / 18 Ah)
Temperaturbereich: -5 °C bis +45 °C (Umgebung)
 rel. Luftfeuchtigkeit: max. 95 %, keine Kondensation
Schutzklasse: IP 54
Abmessungen: B x H x T
Wandschrank: 526 x 330 x 276 mm max.
Ausbaustufe: 3 A Netzteil
18 Ah Notstromversorgung
7 Funktionsmodule
mind. 2 getrennte potentialfreie Kontakte zur Weiterleitung der
Auslösung an übergeordnete Brandmeldeanlage (redundant)
1 BBF Anzeigefeld mit 32 LEDs, 16 Tastern
1 Einbereichs-Löschsteuerlogik "Alena"
 VdS zugelassen
CE-Konformität nach Bauproduktenverordnung
Menge: 1,000 St

**01.03.0002**
Temperaturschalter
zur Überwachung der Temperatur in der Löschmittelzentrale
mit variablen Störungsschwellen zur automatischen
Meldungsweiterleitung an eine Empfangsstelle.
Technische Eigenschaften:
Betriebsart: Loop- und Grenzwerttechnik
Betriebsspannung: 6 - 30 V DC
Untere Schwelle: 0 / 5 / 15 °C
Obere Schwelle: 35 / 50 °C
Umgebungs- temperaturbereich: -5 bis +60 °C
Gehäuse: Polycarbonat Schutzklasse: IP65 Alarmanzeige: LED gelb
Menge: 1,000 St

**01.03.0003**
Revisionseinrichtung
zur normenkonformen Funktionsprüfung nach DIN 14675

Die Revisionseinrichtung ermöglicht die funktionssichere Prüfung der Steuerung von Betriebstechnik (Brandschutzklappen, Klimatechnik, Energieabschaltung) im Zuge von Instandhaltungsprüfungen.
Dabei wird die funktionale Kette bis zum (Ab-) Schaltkontakt aktiviert ohne den Zustand der Betriebseinrichtung zu beeinträchtigen.
Funktionsprüfungen sind im laufenden Betrieb zu den allgemeinen Geschäftszeiten möglich.
Technische Eigenschaften:
Überbrükungsrelais: Schaltspannung: 5 - 250 V AC / DC
Schaltstrom: 4 mA - 4 A
Schutzart: IP 54 Gehäuse/Farbe:
PC / grau, ähnlich RAL 7035
Kabelverschraubung: 1x M20x1,5 (Doppeleinführung)
 1x M20x1,5 (Einzeleinführung)
Umgebungstemperatur: -25 °C bis +60 °C
Luftfeuchtigkeit: max. 95% keine Kondensation
Abmessungen: 124x122x55 mm (LxBxT)
Menge: 1,000 St

**01.03.0004**
Inbetriebnahme und Programmierung der Brandmelde- und
Löschsteuerzentrale
Programmieren mit den für den Einsatzort notwendigen Systemparametern. Das sind insbesondere Meldegruppen, Meldertypen und Melderanzahl sowie Verknüpfungen mit und ohne Steuerfunktionen. Alle Einstellungen werden in ein Datenblatt eingetragen und nach Fertigstellung der Brandmeldeanlage mit den technischen Unterlagen dem System beigelegt.
Menge: 1,000 St

**01.03.0005**
Handauslösung, gelb

Analog adressierbare Handauslösung (Handmelder Typ B) zur Ansteuerung von Gaslöschanlagennach EN 12094-3 und EN 54-17, für Innenanwendungen. Beschriftung muss nach EN 12094-3 in Landessprache erfolgen. Bei nicht normenkonformer Beschriftung erlischt die VdS- bzw. CPR-Zulassung.
Beschriftung in weiteren Sprachen sind dem Handmelder beigefügt.

Technische Eigenschaften:
Material: Aluminium-Druckguss
Farbe: gelb (RAL 1021)
Beschriftung: Handauslösung-Gaslöschanlage Schild gelb, Text schwarz
Funktion Kontakt: Druckknopf, rastend
Technik: adressierbar, Loop AP integrierter Isolator
Alarmanzeige: rote LED im Auslösefall
Betriebsspannung: 18 - 28 VDC Betriebsstrom: 180 μA Alarmstrom: 3,5 mA Schutzart: IP 43 Optional: IP 54 mit Nachrüstsatz Betriebstemperatur: -20°C bis +60°C Abmessungen: 126 x 126 x 35 mm (BxHxT)
VdS zugelassen
CE-Konformität nach Bauproduktenverordnung
Menge: 1,000 St

**01.03.0006**
Adressierbarer optischer Rauchmelder
Analog adressierbarer optischer Rauchmelder neuester Sensortechnologie und integriertem Isolator nach EN54-7 und EN54-17. Rauchmelder mit hoher Zuverlässigkeit durch neueste Algorithmen zur Signal Auswertung bei ständiger Funktionsüberwachung der Sensoren, Hard- und Software.
Technische Eigenschaften:
Detektionsprinzip: optisches Streulichtprinzip
Drift Kompensation: ja, automatisch
Messhäufigkeit: 1/s Empfindlichkeiten: einstellbar in 5 Modi
Technik: XP95, DIS, CoreProtocol
Adressierung: über Adresskarte im Sockel
Betriebsspannung: 17 V - 35 V DC
Einschaltstrom: 0,58 mA
Ruhestrom: 0,35 mA
Alarmstrom: 3,4 mA
LED Status Anzeige: 3 farbig
Betriebstemperatur: -40°C bis +70°C
Luftfeuchtigkeit: 95%, keine Kondensation
Schutzart: IP 44
Material/Farbe: PC, weiß
Abmessungen: 100 x 36 mm (D x H)
VdS zugelassen
CE-Konformität nach Bauproduktenverordnung
Menge: 30,000 St

**01.03.0007**
Meldersockel inkl. Adresskarte für alle analog adressierbaren
Ringbusmelder der Serien XP, DIS und Soteria.
Ein Anschluss für eine Melder Parallelanzeige ist vorhanden.
Die Adressinformation ist auf der Adressierkarte im Sockel gespeichert.
Technische Eigenschaften:
Adressierung: 126 Adressen (XP95/DIS)
254 Adressen (CoreProtocol)
Material/Farbe: PC, weiß Schutzart: IP 43
Umgebungstemp.: -40°C bis +70°C
Abmessungen: 100 x 12 mm (D x H)
VdS zugelassen CE-Konformität nach Bauproduktenverordnung
Menge: 30,000 St

**01.03.0008**
Adressierkarten
Blanko Adressierkarten für den Soteria Melder Sockel Adressbereich 1-252 einstellbar.
Menge: 30,000 St

**01.03.0009**
Kabelboden-Melderhalter
Menge: 12,000 St

**01.03.0010**
Melderbeschriftung rund
PVC-Schild, rot mit weißer Schrift, Durchmesser 50mm, selbstklebend, liefern und montieren.
Menge: 30,000 St

**01.03.0011**
Blitzleuchte-Hupe
Kombination Optisch/akustischer Alarmgeber zur Signalisierung von Brandgefahren in rauen Umgebungsbedingungen.
64 Signaltöne über DIP Schalter einstellbar, optional externe
Tonwahl und Lautstärke einstellbar.
Xenon Blitzleuchte mit schlagfester Kalotte. Version mit elektronischem Modul zur Überwachung auf Drahtbruch und Kurzschluss an Steuergruppen. Blitzleuchte für Wand-, Decken- und offene Montage.
Technische Eigenschaften:
Betriebsspannung: 18 - 30 VDC
Nennstrom: ca. 338 mA
Blitzrate: 1 Hz
Blitzenergie: 5 Joule
Lichtstärke: 13 cd
Schalldruck: bis zu 100 dB (A) 1 m
Schutzart: IP 66
Betriebstemperatur: -40°C bis +55°C
Material/Farbe: Haube: PC, rot Gehäuse PC/ABS Blend, rot
Abmessungen: 110 x 173 x 81 mm (BxHxT)
VdS zugelassen
CE-Konformität nach Bauproduktenverordnung
Menge: 2,000 St

**01.03.0012**
Elektronische Leuchtwarnanzeige
LED Leuchtwarnanzeige im Aluminium Profilgehäuse. Anzeigetext rückseitig auf der Frontscheibe aufgedruckt, sehr helle homogene Ausleuchtung des LED Anzeigetextes. DIP Schalter Auswahl für Dauerlicht, Blinklicht und zusätzlich interner Summer.
Technische Eigenschaften:
Farbe: Gehäuse schwarz LED Anzeige rot
Spannungsversorgung: 22 - 29 V DC
Stromaufnahme: ca. 55 mA bei
Blinklicht ca. 95 mA bei Dauerlicht Lautstärke Summer: ca.70dB
Betriebstemperatur: -40 °C bis +85 °C
Schutzart: IP50
Optional: IP65 mit Wetterschutzgehäuse
Leuchtfläche: 240 x 90 mm (BxH)
Abmessungen: 300 x 120 x 35 mm (BxHxT)
Text: Achtung! Raum nicht betreten Löschung ausgelöst!
Menge: 1,000 St

#### 01.04 Sonstiges

**01.04.0001**
Hydraulische Berechnung
für einen Löschbereich in Abhängigkeit der Projektierungsparameter bestehend aus: - Projektdateneingabe - Erstellen der Rohrisometrie - Basis- und Optimierungsberechnungen - Abschlussberechnung as built" Maßgebliche Änderungen im Verlauf der Projektabwicklung sind nicht enthalten.
Menge: 1,000 St

**01.04.0002**
Engineering Planungskosten und Projektbegleitung
Menge: 1,000 St

**01.04.0003**
Erstellen der Dokumentation
unter Einhaltung von Normen und Richtlinien gemäß Errichterstandard bestehend aus: - Anlagenschema - Lagepläne im Maßstab 1:100 mit Darstellung der BMA/Löschanlage - Kabelpläne/-listen - Anschlusspläne/-listen - Isometrien der Rohrnetze - ggf. Materialnachweise und Zeugnisse - Dichtheitsbescheinigungen Die Dokumentation erfolgt in deutscher Sprache und wird 1-fach auf Papier und Datenträger geliefert.
Menge: 1,000 St

**01.04.0004**
Teilnahme an Baubesprechungen
gemäß vertraglich geschuldeter Leistung bestehend aus: - gewerkübergreifende Abstimmungsgespräche - Baustellenbegehungen/-besichtigungen
Menge: 1,000 St

**01.04.0005**
Einrichten der Baustelle
auf Basis der vereinbarten Stell- und Lagerplätze bestehend aus: - Abstimmung mit dem Betreiberverantwortlichen und Vorbereitung der zu Verfügung gestellten Flächen - Koordination der Aufstellung von Büro- und Materialcontainern - Einweisung und Sicherheitsunterweisung des Montagepersonals
Menge: 1,000 St

**01.04.0006**
Ausblasen des Verteilungsrohrnetzes der Löschanlage
um Verunreinigungen, Bearbeitungsöl und Späne im Rohr zu entfernen bestehend aus: - Vor- und Nachbereitung des Löschbereiches - Transport- und Bereitstellung des Spülgases - Ausblasen des Rohrnetzes - Ausstellen einer Ausblasbescheinigung
Menge: 1,000 St

**01.04.0007**
Einmalige gemeinsame Funktionsprüfung
mit den, für die einwandfreie Funktion der Löschanlage, erforderlichen Errichtern bestehend aus:
- Terminkoordination und Abstimmung mit den Fremdgewerken
- Vorbereitung der Gesamtanlage zur Funktionsprüfung
 - Funktionsprüfungen und Messwertaufnahme
 - Dokumentation der Ergebnisse
- Erstellung eines gemeinsamen Protokolls
Menge: 1,000 St

**01.04.0008**
Inbetriebnahme Prüfung
für die Sicherstellung einer bestimmungsgemäßen Funktion der Gesamtanlage bestehend aus:
 - Sicherung der Löschanlage gegen Fehlauslösung
- Laden der Projektprogrammierung und Neustart der Brandmelder
-/Steuerzentrale
- Funktionsprüfung der Löschanlage und der angeschlossenen Löschbereiche
- Prüfung der Meldungsweiterleitung
 - Durchführung von Mess- und Prüfaufgaben - Erstellen eines Inbetriebnahme Protokolls
Menge: 1,000 St

**01.04.0009**
Einmalige Einweisung
des verantwortlichen Betreibermitarbeiter und seinem Stellvertreter in die Löschanlage gemäß Richtlinien bestehend aus:
- Erläuterung der Anlagentechnik und Funktionen
- Funktionsprüfung der Gesamtanlage
- Wiederkehrende Prüfungen (Betreiberpflicht)
- Führen des Betriebsbuches
- Verhalten bei Störungen und Anlagenauslösungen
Menge: 1,000 St

#### 01.05 BNB-Dokumentation

*Hinweis*
BNB-Anforderung nach BNB-BN - Neubau V2015, Steckbrief 1.1.6 - Risiken für die lokale Umwelt

Hinweis: Sämtliche Materialien und Baustoffe, die bei der Ausführung eingesetzt werden, müssen auf BNB-Konformität geprüft und freigegeben werden. Die erforderlichen Materialanforderungen sind der Anlage BNB_BN 1.1.6 zu entnehmen. Die Qualitätsanforderungen für Qualitätsniveau 5 sind für sämtliche Materialien und Baustoffe zu erfüllen.

Die Aufstellung der Nachweisdokumentation (Materialdeklaration) und darauf folgende Materialprüfung wird vor der Ausführung durchgeführt. Zu dokumentieren sind hierbei die Fläche des Bauteils, Hersteller, Produktbezeichnung und die unten näher bezeichneten Dokumente.
Die Dokumentation der eingesetzten Produkte und deren Eigenschaften dient dem vollständigen Nachweis der eingebauten Materialien und als Grundlage zur Bewertung der relevanten Bauprodukte. Sie sind in einer eigenen Leistungsposition beschrieben und vergütet, da an die Dokumentation und die Deklaration der Inhaltsstoffe zur Zertifizierung nach dem Bewertungssystem Nachhaltiges Bauen besondere Anforderungen gestellt werden.
Weitere Anforderungen an Dokumentation oder Nachweise zu eingebauten oder zum Einbau vorgesehenen Bauprodukten können sich aus den
Besonderen Vertragsbedingungen, etwaige Zusätzliche Vertragsbedingungen, etwaige Zusätzliche Technische Vertragsbedingungen, oder den Allgemeinen Technischen Vertragsbedingungen für Bauleistungen (VOB / C) oder den Allgemeinen Vertragsbedingungen für die Ausführung von Bauleistungen (VOB / B) ergeben.

**01.05.0001**
Produktdokumentation und Deklaration von SVHC und Bioziden

Ausschluss von SVHC und Bioziden (Ausnahmen s.u.), sowie Produktdokumentation für alle Materialien und Hilfsstoffe, die im Rahmen dieser Leistungsbeschreibung in das Gebäude eingebaut oder eingebracht werden, mindestens nachfolgend aufgeführte Dokumente und Deklarationen sind hierfür vorzulegen:

- Produktdatenblatt (PDB)/Technisches Merkblatt (TM) und Leistungserklärung mit Herstellername und Produktbezeichnung

- Sicherheitsdatenblatt für "Stoffe" oder "Gemische" im Sinne der europäischen Chemikalienverordnung REACH ((EG) Nr. 1907/2006) oder für Produkte, für die der Hersteller ein Sicherheitsdatenblatt zur Verfügung stellt

- Nachweis, dass keine Inhaltsstoffe, die nach der Chemikalienverordnung REACH (EG/1906/2006) als besonders besorgniserregend (SVHC) eingestuft und in die gemäß REACH Artikel 59 Absatz 1 erstellte Liste (sogenannte „Kandidatenliste“) aufgenommen wurden, ab 0,1 Gewichtsprozenten pro Einzelstoff im Produkt enthalten sind (entfällt für Produkte mit Umweltzeichen oder Gütesiegel wie z.B. Blauer Engel DE-UZ oder EMICODE, die SVHC auschliessen);

- geeignete Nachweisdokumente für den allgemeinen Biozidausschluss (entfällt für Produkte mit Umweltzeichen oder Gütesiegel wie z.B. Blauer Engel DE-UZ, die Biozide auschliessen);

- Für Produkte, die gemäß Leistungsbeschreibung (z.B. Topfkonservierung, Holzschutzmittel) ausnahmsweise Biozide enthalten dürfen, Deklaration aller Inhaltsstoffe, die nach Biozid-Produkte-Verordnung 528/2012/EU als Biozidprodukte oder biozide Wirkstoffe einzustufen sind, mit Angabe von Konzentration und Wirkstoffen;

- allgemeine bauaufsichtliche Zulassung (abZ), sofern diese baurechtlich für die Produktgruppe vorgeschrieben ist oder für das angebotene Produkt erteilt wurde;

- ETA oder Bewertung der Leistung in einer technischen Dokumentation unter Einschaltung einer entsprechend Art. 30 bzw. Art.43 BauPVO qualifizierten Stelle (alternativ: ehemalige Dokumentationsunterlagen), sofern dieser  Nachweis baurechtlich vorgeschrieben ist;

- Umweltzeichenzertifikate mit aktuellem Gültigkeitsdatum, sofern diese in der Leistungsbeschreibung als Nachweis gefordert sind oder für das angebotene Produkt erteilt wurden;

- weitere Dokumente, Prüfzeugnisse und Nachweise zu Inhaltsstoffen und Eigenschaften des Produkts auf der Baustelle und in eingebauten Zustand, auf Anforderung durch den Auftraggeber.

- Alle Dokumente sind gegliedert nach den LV-Bereichen und -Positionen zu nummerieren, zusammenzustellen und digital mit einem Inhaltsverzeichnis als einzelne pdf-Dateien einzureichen.
Weitere Angaben / Anforderungen an die Dokumentation:
siehe Datei: “VLZ-S_60_116-Materialkataster_VORLAGE_V0_xx-xx-2025.xlsx.“

Sofern in den einzelnen LV-Bereichen oder LV-Position nichts anderes angegeben ist, ist die gesamte Dokumentation spätestens vorzulegen bis:
“Acht Wochen vor Ausführung bzw. nach Rücksprache mit der BNB-Koordination.“
Menge: 1,000 St

#### 01.06 Sachverständigenabnahme

**01.06.0001**
Gebühren für die Abnahme von Gaslöschanlagen
mit el. Steuereinrichtung, geschütztes Volumen des größten Löschbereiches bis 660 m³, Anzahl Löschbereich 1
- Zuschlag für Personenschutz nach VdS 3518 der Gefährdungsklassen III und IV
- Überwachung gem. VdS Richtlinie
Menge: 1,000 St

**01.06.0002**
Teilnahme an der Sachverständigenabnahme
zur Vorbereitung und Unterstützung von Funktionsprüfungen bestehend aus: - Beistellen eines BMA-Technikers - Bereitstellung von Prüf- und Hilfsmitteln - Vor- und Nachbereitung der Anlage
Menge: 1,000 St

**01.06.0003**
Leih-Stahlflasche 40 l
zur Erprobung nach Richtlinie 1999/36/EG,
Prüfüberdruck 250 bar,
kompl. mit VdS- zugelassenem Schnellöffnungsventil
30 kg CO2-Füllung und Riechstoffzugabe,
Berstscheibensicherung,
 Ausführung gemäß EN 1089-3
mit Endanstrich grau RAL 7011
alternativ: staubgrau RAL 7037
Menge: 2,000 St

#### 01.07 Wartung

**01.07.0001**
Wartung Gaslöschanlage gem. VDMA Wartung 2018

der vorbeschriebenen Anlagen
Menge: 1,000 a

USt %: 19,00
